# Tarima de composite (WPC)

- Propiedad del archivo: CYPE Ingenieros S.A.
- Formato: FIEBDC-3/2016
- Programa: Generador de precios de la construcción. CYPE Ingenieros, S.A.
- Fecha: 22/10/2024
- Divisa: EUR
- Costes indirectos: 3 %
- IVA: 21 %

## M Firmes y pavimentos urbanos

### MP Pavimentos urbanos

#### MPJ De composite

**MPJ010** m² Tarima de composite (WPC).
Tarima formada por tablas macizas de composite (WPC) con fibras de madera y polietileno, de 20x127x2440 mm, una cara vista con textura de madera; con resistencia al deslizamiento Rd>45 según UNE-EN 16165 y resbaladicidad clase 3 según CTE, fijadas mediante el sistema de fijación oculta, sobre rastreles de PVC de 50x45 mm, separados entre ellos 300 mm y apoyados sobre soportes regulables SC 750 "CÁVITI", de poliolefinas, con base redonda con corrección del desnivel de hasta el 1%, para alturas entre 30 y 50 mm. Incluso clips y tornillos de acero inoxidable para sujeción de las tablas a los rastreles y masilla de poliuretano para fijación de los soportes regulables a la superficie soporte.
Incluye: Replanteo y nivelación de los soportes. Aplicación de la masilla. Colocación de los rastreles sobre los soportes. Colocación de las tablas de la primera hilada. Fijación de una hilada de clips sobre el rastrel. Presentación de las tablas de la segunda hilada. Encaje de los clips entre las tablas. Colocación y fijación de las sucesivas hiladas.
Criterio de medición de proyecto: Superficie útil, medida según documentación gráfica de Proyecto. No se ha incrementado la medición por roturas y recortes, ya que en la descomposición se ha considerado un 5% más de piezas.
Criterio de medición de obra: Se medirá la superficie realmente ejecutada según especificaciones de Proyecto.

| Código | Ud | Descripción | Rendimiento | Precio | Importe |
|---|---|---|---|---|---|
| mt18acc030fa | Ud | Soporte regulable SC 750 "CÁVITI", de poliolefinas, con adición de carga mineral, de color negro, con 750 kg de capacidad mecánica a compresión y base redonda con corrección del desnivel de hasta el 1%, para alturas entre 30 y 50 mm; estabilidad térmica de -25°C hasta 110°C; imputrescible, con resistencia al envejecimiento y a la intemperie. (material) | 7 | 1.24 | 8.680 |
| mt15sja140a | Ud | Cartucho de masilla elástica monocomponente a base de poliuretano, de 310 cm³, de elasticidad permanente y curado rápido, color gris. (material) | 0.333 | 10.17 | 3.387 |
| mt18acc010a | m | Rastrel de PVC de 50x45 mm, para apoyo y fijación de las tarimas de exterior. (material) | 3.5 | 3.91 | 13.685 |
| mt18fmp010a | m² | Tablas macizas de composite (WPC) con fibras de madera y polietileno, de 20x127x2440 mm, una cara vista con textura de madera; con resistencia al deslizamiento Rd>45 según UNE-EN 16165 y resbaladicidad clase 3 según CTE y ranuras laterales, según UNE-EN 15534-4; Euroclase Bfl, s1 de reacción al fuego. (material) | 1.05 | 57.66 | 60.543 |
| mt18acc020 | Ud | Kit de ensamble para tarima exterior, compuesto por clip de acero inoxidable, en forma de omega, para el ensamblaje de las tablas, y tornillo de acero inoxidable, para fijación del clip al rastrel. (material) | 20 | 0.35 | 7.000 |
| mo017 | h | Oficial 1ª carpintero. (mano de obra) | 0.55 | 22.45 | 12.348 |
| mo058 | h | Ayudante carpintero. (mano de obra) | 0.55 | 21.15 | 11.633 |
| % | % | Costes directos complementarios | 2 % | 117.276 | 2.346 |
|  |  | Costes directos |  |  | 119.622 |

Residuos:
- colocación: mt15sja140a; factor de residuo 0.03
- colocación: mt18acc010a Rastrel de PVC de 50x45 mm, para apoyo y fijación de las tarimas de exterior; factor de residuo 0.08
- colocación: mt18fmp010a; factor de residuo 0.007
- colocación: mt18acc020; factor de residuo 0.00415

## Recursos

**mt18acc030fa** Ud Soporte regulable SC 750 "CÁVITI"
Datos técnicos: Coste energético 13.118 MJ; Emisión de CO2 0.711 kg
Residuos:
- embalaje: re150101 Envases de papel y cartón. (componente de residuo); rendimiento 0.072 kg; Código LER 15 01 01; Masa del elemento 1 kg; Volumen 0.001333 m3

**mt15sja140a** Ud Cartucho de masilla elástica monocomponente a base de poliuretano
Datos técnicos: Coste energético 75.606 MJ; Emisión de CO2 3.692 kg; Código LER 17 09 04; Masa del elemento 0.39 kg; Volumen 0.00026 m3
Residuos:
- embalaje: re170203 Plástico. (componente de residuo); rendimiento 0.2 kg; Código LER 17 02 03; Masa del elemento 1 kg; Volumen 0.001667 m3

**mt18acc010a** m Rastrel de PVC de 50x45 mm, para apoyo y fijación de las tarimas de exterior
Datos técnicos: Coste energético 226.658 MJ; Emisión de CO2 4.459 kg; Código LER 17 02 03; Masa del elemento 3.1 kg; Volumen 0.005167 m3
Residuos:
- embalaje: re150101 Envases de papel y cartón; rendimiento 0.018 kg
- embalaje: re170201 Madera. (componente de residuo); rendimiento 0.052 kg; Código LER 17 02 01; Masa del elemento 1 kg; Volumen 0.000909 m3
- embalaje: re170203 Plástico; rendimiento 0.003 kg

**mt18fmp010a** m² Tablas macizas de composite (WPC) con fibras de madera y polietileno
Datos técnicos: Coste energético 739.909 MJ; Emisión de CO2 33.898 kg; Código LER 17 02 01; Masa del elemento 28.8 kg; Volumen 0.026182 m3
Residuos:
- embalaje: re170203 Plástico; rendimiento 0.042 kg

**mt18acc020** Ud Kit de ensamble para tarima exterior
Datos técnicos: Coste energético 0.971 MJ; Emisión de CO2 0.142 kg; Código LER 17 04 05; Masa del elemento 0.02 kg; Volumen 0.00001 m3
Residuos:
- embalaje: re150101 Envases de papel y cartón; rendimiento 0.001 kg
